# A1; Risse- und Fugensanierung 2026-2028 AM Holdorf
Angebotsaufforderung (GAEB 90, DA83)
Eröffnung: 02.07.26 00:00
Ende der Zuschlagsfrist: 30.07.26
Währung: EUR
Auftraggeber: Autobahn GmbH des Bundes

## A1; Risse- und Fugensanierung 2026-2028
Datum: 13.04.26

*Hinweis*
Alle Arbeiten sind auf nicht zusammenhängenden
Teilflächen ( einzelne Risse) und in den wenigsten
Fällen zeitlich zusammenhängend auszuführen.
Siehe Leistungstabelle.

### Abschnitt 00 A1

#### Unterabschnitt 00.00 Baustelleneinr.- räumung

**00.00.0001 Baustelle einrichten**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Beleuchtung ist blendfrei für den Verkehr aufzubauen.
Zufahrt zur Baustelle vorhanden.
Die Anfahrt des zur vertragsgemäßen Ausführung der
Leistungen erforderlichen Personals, Geräte, Werkzeuge
und sonstigen Betriebsmittel zur Baustelle im Bezirk
der AM Holdorf sind in die Position einzukalkuliern.
Menge: 1,000 Psch
Zuordnung: 101

**00.00.0002 Baustelle räumen**
Baustelle von allen Geräten, Anlagen, Einrichtungen und
dgl. räumen. Benutzte Flächen und Wege entsprechend dem
ursprünglichen Zustand herrichten. Soweit nicht für
bestimmte Leistungen für das Räumen der Baustelle gesonderte Positionen im Leistungsverzeichnis enthalten
sind, gilt die Pauschale
für alle Leistungen sämtlicher Abschnitte des Leistungsverzeichnisses.
Die Abfahrt von der Baustelle im Bezirk AM Holdorf ist
in die Position einzukalkulieren.
Menge: 1,000 Psch
Zuordnung: 101

#### Unterabschnitt 00.01 Verkehrssicherungsarbeiten

**00.01.0001 Sicherung nach Vzpl. Nr. 01 Sperrung der Auffahrt**
Einrichten der Verkehrsführung nach beiliegendem
Verkehrszeichenplan Nr. 01
Sperrung der Auffahrt

Arbeitsstelle von kürzerer Dauer in der Zeit von 20.00
- 05.00 Uhr.

Arbeitsstelle von kürzerer Dauer.
Verkehrsführung jede Nacht auf- und abbauen.
Einschließlich Vorwarneinrichtungen.

Das Aufstellen von erforderlichen Verkehrsführungsplänen sowie das Einholen der verkehrsrechtlichen
Anordnung einschließlich der anfallenden Gebühren ist
Sache des AN und wird nicht gesondert vergütet.
Die Angaben in der Baubeschreibung sind zu beachten!
Menge: 5,000 St

**00.01.0002 Sicherung nach Vzpl. Nr. 03 Sperrung der Abfahrt**
Einrichten der Verkehrsführung nach beiliegendem
Verkehrszeichenplan Nr. 03
Sperrung der Abfahrt

Arbeitsstelle von kürzerer Dauer in der Zeit von 20.00
- 05.00 Uhr.

Arbeitsstelle von kürzerer Dauer.
Verkehrsführung jede Nacht auf- und abbauen.
Einschließlich Vorwarneinrichtungen.

Das Aufstellen von erforderlichen Verkehrsführungsplänen sowie das Einholen der verkehrsrechtlichen
Anordnung einschließlich der anfallenden Gebühren ist
Sache des AN und wird nicht gesondert vergütet.
Die Angaben in der Baubeschreibung sind zu beachten
Menge: 5,000 St

**00.01.0003 Sicherung nach Vzpl. Nr. N4**
Einrichten der Verkehrsführung in eine Fahrtrichtung
nach beiliegendem Verkehrszeichenplan Nr. N4
Sperrung mittleren und rechten Fahrstreifen Nachts

Arbeitsstelle von kürzerer Dauer in der Zeit von 20.00
- 05.00 Uhr.

Verkehrsführung jede Nacht auf- und abbauen.
Einschließlich Vorwarneinrichtungen und
Arbeitsstellenbeleuchtung.
Arbeitsstellenbeleuchtung ist blendfrei für Verkehr
aufzubauen.

Das Aufstellen von erforderlichen Verkehrsführungsplänen sowie das Einholen der verkehrsrechtlichen
Anordnung ist
Sache des AN und wird nicht gesondert vergütet.
Die Angaben in der Baubeschreibung sind zu beachten!
Menge: 1,000 Psch

**00.01.0004 Sicherung nach Vzpl. Nr. N6**
Einrichten der Verkehrsführung in eine Fahrtrichtung
nach beiliegendem Verkehrszeichenplan Nr. N6
Sperrung mittleren und linken Fahrstreifen Nachts

Arbeitsstelle von kürzerer Dauer in der Zeit von 20.00
- 05.00 Uhr.

Verkehrsführung jede Nacht auf- und abbauen.
Einschließlich Vorwarneinrichtungen und
Arbeitsstellenbeleuchtung.
Arbeitsstellenbeleuchtung ist blendfrei für Verkehr
aufzubauen.

Das Aufstellen von erforderlichen Verkehrsführungsplänen sowie das Einholen der verkehrsrechtlichen
Anordnung ist
Sache des AN und wird nicht gesondert vergütet.
Die Angaben in der Baubeschreibung sind zu beachten!
Menge: 1,000 Psch

**00.01.0005 Sicherung nach Vzpl. Nr. 08 Sperrung Parkplatz**
Einrichten der Verkehrsführung nach beiliegendem
Verkehrszeichenplan Nr. 08
Sperrung Parkplatz
24 Stunden vor Beginn der Arbeiten

Das Aufstellen von erforderlichen Verkehrsführungsplänen sowie das Einholen der verkehrsrechtlichen
Anordnung ist
Sache des AN und wird nicht gesondert vergütet.
Die Angaben in der Baubeschreibung sind zu beachten!
Menge: 2,000 St

#### Unterabschnitt 00.02 Rissesanierung Stat. 40 - Stat. 45

*Hinweis*
Rissesanierung A 1 von Stat. 40 bis Stat. 45.
Im Jahr 2026, siehe Leistungtabelle.

**00.02.0001 Riss in Asphaltdeckschicht**
Riss in Asphaltdeckschicht behandeln.
Riss mit Heißdruckluftlanze trocknen und reinigen. Riss
abdecken.
Ausführung erfolgt grunsätzlich in Nachtarbeit zwischen
20:00 - 05:00 Uhr.
Einzellängen 0,5 bis 100,00 m.
Rissspalttiefe 'bis 40 mm '
Rissspaltbreite '2 - 25 mm '
Rissraum verfüllen mit heiß verarbeitbarer Rissmasse,
einschließlich zugehörigem und zuvor aufgetragenem Voranstrichmittel.
Abdeckstreifen bis 50 mm Breite und 2 mm Dicke mit heiß
verarbeitbarer Rissmasse herstellen.
Zur Erzielung einer ausreichenden Griffigkeit ist die
noch heiße Fugen- oder Rissmasse gleichmäßig und
vollflächig mit vorbituminirtem Abstreumaterial der
Lieferkörnung 1/3 mit PSV angegeben (48) abzustreuen.
Nicht gebundenes Abstreumaterial ist vor der
Verkehrsfreigabe zu entfernen.
Menge: 12000,000 m

**00.02.0002 Probegefäß liefern 5-l-Blecheimer*Mithilfe Kprüf.**
StL-Nr. 21910171221
Probegefäß zur Aufnahme von Baustoffproben, für Kontrollprüfungen und für Rückstellproben des AG liefern.
Probegefäß = sauberer 5-l-Blecheimer mit dicht schließendem Deckel.
Mithilfe bei der Probennahme im Baubereich nach Angaben
des AG.
Menge: 5,000 St
Zuordnung: 101

#### Unterabschnitt 00.03 Rissesanierung Stat. 70 - Stat. 90

*Hinweis*
Rissesanierung A 1 von Stat. 70 bis Stat. 90
Im Jahr 2027, siehe Leistungstabelle.

**00.03.0001 Riss in Asphaltdeckschicht**
Riss in Asphaltdeckschicht behandeln.
Riss mit Heißdruckluftlanze trocknen und reinigen. Riss
abdecken.
Ausführung erfolgt grunsätzlich in Nachtarbeit zwischen
20:00 - 05:00 Uhr.
Einzellängen 0,5 bis 100,00 m.
Rissspalttiefe 'bis 40 mm '
Rissspaltbreite '2 - 25 mm '
Rissraum verfüllen mit heiß verarbeitbarer Rissmasse,
einschließlich zugehörigem und zuvor aufgetragenem Voranstrichmittel.
Abdeckstreifen bis 50 mm Breite und 2 mm Dicke mit heiß
verarbeitbarer Rissmasse herstellen.
Zur Erzielung einer ausreichenden Griffigkeit ist die
noch heiße Fugen- oder Rissmasse gleichmäßig und
vollflächig mit vorbituminirtem Abstreumaterial der
Lieferkörnung 1/3 mit PSV angegeben (48) abzustreuen.
Nicht gebundenes Abstreumaterial ist vor der
Verkehrsfreigabe zu entfernen.
Menge: 7000,000 m

**00.03.0002 Probegefäß zur Aufnahme von**
Probegefäß zur Aufnahme von Baustoffproben, für Kontrollprüfungen und für Rückstellproben des AG liefern.
Probegefäß = sauberer 5-l-Blecheimer mit dicht schließendem Deckel.
Mithilfe bei der Probennahme im Baubereich nach Angaben
des AG.
Menge: 5,000 St

### Abschnitt 01 A1 - PWC-Anlagen

*Hinweis*
Die nachfolgenden Positionen beinhalten die
Risssanierung  auf den PWC-Anlagen Dammer Berge West &
Ost, Langeweg West & Ost, Hasetal West & Ost,Ahrensfeld
West & Ost, Bakumer Wiesen West & Ost,Cappeln-Hagelage
West und Ost im Jahr 2028, siehe Leistungtabelle.

#### Unterabschnitt 01.00 Baustelleneinr.- räumung

**01.00.0001 Baustelle einrichten**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Beleuchtung ist blendfrei für den Verkehr aufzubauen.
Zufahrt zur Baustelle vorhanden.
Die Anfahrt des zur vertragsgemäßen Ausführung der
Leistungen erforderlichen Personals, Geräte, Werkzeuge
und sonstigen Betriebsmittel zur Baustelle im Bezirk
der AM Holdorf sind in die Position einzukalkuliern.
Menge: 1,000 Psch
Zuordnung: 101

**01.00.0002 Baustelle räumen**
Baustelle von allen Geräten, Anlagen, Einrichtungen und
dgl. räumen. Benutzte Flächen und Wege entsprechend dem
ursprünglichen Zustand herrichten. Soweit nicht für
bestimmte Leistungen für das Räumen der Baustelle gesonderte Positionen im Leistungsverzeichnis enthalten
sind, gilt die Pauschale
für alle Leistungen sämtlicher Abschnitte des Leistungsverzeichnisses.
Die Abfahrt von der Baustelle im Bezirk AM Holdorf ist
in die Position einzukalkulieren.
Menge: 1,000 Psch
Zuordnung: 101

#### Unterabschnitt 01.01 Verkehrssicherungsarbeiten

**01.01.0001 Sicherung nach Vzpl. Nr. 08 Sperrung Parkplatz**
Einrichten der Verkehrsführung nach beiliegendem
Verkehrszeichenplan Nr. 08
Sperrung Parkplatz
24 Stunden vor Beginn der Arbeiten

Das Aufstellen von erforderlichen Verkehrsführungsplänen sowie das Einholen der verkehrsrechtlichen
Anordnung ist
Sache des AN und wird nicht gesondert vergütet.
Die Angaben in der Baubeschreibung sind zu beachten!
Menge: 10,000 St

**01.01.0002 Sicherung PWC Dammer Berge W & O**
Durchführung temporärer Absperr- und
Sicherungsmaßnahmen in definierten Teilbereichen der
PWC-Anlagen Dammer Berge West und Ost.
Lieferung, Aufbau und spätere Entfernung des
Abspermaterials.
Einsatz von 2 Absperrschranken mit je 5 Roten
Warnleuchten zur vollständigen Sperrung einzelner
Flächen oder Zugänge
Bereitstellung und Aufstellung von bis zu 30 Baken, zur
Kennzeichnung der gesperrten Bereiche.
Aufstellung der Baken in erforderlichen Abständen gemäß
geltenden Richtlinien für Sicherungsmaßnahmen an
Straßen (RSA 21).
Rückbau und Abtransport sämtlicher eingesetzter
Materialien nach Abschluss der Maßnahme.

Besondere Hinweise:

Alle Arbeiten sind in enger Abstimmung mit dem
Auftraggeber sowie zuständigen Autobahnmeisterei.
Sicherungsmaßnahmen sind so auszuführen, dass der
Verkehr auf der PWC-Anlage nicht gefährdet oder
behindert wird.
Menge: 1,000 Psch

#### Unterabschnitt 01.02 Rissesanierung

**01.02.0001 Riss in Asphaltdeckschicht**
Riss in Asphaltdeckschicht behandeln.
Riss mit Heißdruckluftlanze trocknen und reinigen. Riss
abdecken.
Einzellängen 0,5 bis 100,00 m.
Einzellängen '0,5 bis 30 m '
Rissspalttiefe 'bis 40 mm '
Rissspaltbreite '2 - 25 mm'
Rissraum verfüllen mit heiß verarbeitbarer Rissmasse,
einschließlich zugehörigem und zuvor aufgetragenem Voranstrichmittel.
Abdeckstreifen bis 50 mm Breite und 2 mm Dicke mit heiß
verarbeitbarer Rissmasse herstellen.
Zur Erzielung einer ausreichenden Griffigkeit ist die
noch heiße Fugen- oder Rissmasse gleichmäßig und
vollflächig mit vorbituminirtem Abstreumaterial der
Lieferkörnung 1/3 mit PSV angegeben (48) abzustreuen.
Nicht gebundenes Abstreumaterial ist vor der
Verkehrsfreigabe zu entfernen.
Menge: 5000,000 m

*Hinweis*
Die nachfolgenden Positionen beinhalten die
Risssanierung der Halbstarren Deckschicht auf der
PWC-Anlage Dammer Berge West und Ost, Langwege West und
Ost.

**01.02.0002 Riss in Asphaltdeckschicht behand.**
Riss in Asphaltdeckschicht (Halbstarre Deckschicht)
behandeln.
Riss mit Heißdruckluftlanze trocknen und reinigen. Riss
abdecken.
Einzellängen 0,5 bis 50 m
Rissspalttiefe bis 40 mm
Rissspaltbreite 2 - 25 mm
Rissraum verfüllen mit heiß verarbeitbarer Rissmasse,
einschließlich zugehörigem und zuvor aufgetragenem Voranstrichmittel.
Abdeckstreifen bis 50 mm Breite und 2 mm Dicke mit heiß
verarbeitbarer Rissmasse herstellen.
Zur Erzielung einer ausreichenden Griffigkeit ist die
noch heiße Fugen- oder Rissmasse gleichmäßig und
vollflächig mit vorbituminirtem Abstreumaterial der
Lieferkörnung 1/3 mit PSV angegeben (48) abzustreuen.
Nicht gebundenes Abstreumaterial ist vor der
Verkehrsfreigabe zu entfernen.
Menge: 8000,000 m
Zuordnung: 113

**01.02.0003 Probegefäß liefern 5-l-Blecheimer*Mithilfe Kprüf.**
StL-Nr. 21910171221
Probegefäß zur Aufnahme von Baustoffproben, für Kontrollprüfungen und für Rückstellproben des AG liefern.
Probegefäß = sauberer 5-l-Blecheimer mit dicht schließendem Deckel.
Mithilfe bei der Probennahme im Baubereich nach Angaben
des AG.
Menge: 5,000 St
Zuordnung: 101

USt %: 19,00
